# Leistungsbeschreibung (GAEB DA XML 3.1, DA81)
Erstellt mit: Eigenentwicklung RIDI Leuchten GmbH, BMEcat2GAEB, 01.02.2026

## Leistungsverzeichnis

**001 - 6068002//420**
Deckenleuchte der SURVIVOR-Produktfamilie. Lichtlenkung durch Abdeckung längsprismatisch, Ausstrahlungscharakteristik asymmetrisch, schrägstrahlend, Lichtaustritt direkt. Leuchtmittel LED-M eingebaut, Austausch durch Fachkraft möglich. Die Leuchte generiert einen Bemessungslichtstrom von 2180 lm in Lichtfarbe 840, Lichtstrom einstellbar: in Stufen. Die hohe LED-Lebensdauer ermöglicht einen langen Einsatz bei gleichbleibender Beleuchtungsgüte. Hohe Lichtqualität durch eine Farborttoleranz von < 3 SDCM. Lichtstrom in Stufen einstellbar von 1500 - 2180 lm. Gehäuse aus Aluminium, verkehrsweiß, ähnlich RAL 9016, Schutzart IP65. Abdeckung aus PC opal. Decken- und Wandmontage ohne weiteres Zubehör. Eckmontage mit entsprechendem Zubehörsatz (siehe Zubehör). Kabeleinführung stirnseitig. Mit elektronischem Betriebsgerät xFlex. Austausch durch Fachkraft möglich. Nennspannung 220 - 240 V AC/DC 50 - 60 Hz.

Artikelnummer: 6068002//420

Artikelbezeichnung: SURVIVOR069NDWS840AS0225-DB

Produktkategorie: Deckenleuchte

Einsatzbereich: Industrie|Verkehrswege

Leuchtenform: rechteckig

Verstellbarkeit: starr

Maß L: 690 mm

Maß B: 240 mm

Maß H: 73 mm

Montageart: Anbau

Montageort: Decke

Anschlussart: Steckklemme

Art der Verdrahtung: Abschluss

Anzahl Pole: 2

Leiterquerschnitt: 0,5 - 2,5 mm²

Farbe: verkehrsweiß, ähnlich RAL 9016

Schutzart: IP65

Stoßfestigkeitsgrad: IK11+ 100 J

Glühdrahtprüfung: 850 °C

Zulässige Umgebungstemperatur: -20 - 50 °C

Werkstoff des Gehäuses: Aluminium

Oberflächenbehandlung des Gehäuses: pulverbeschichtet

Werkstoff der Abdeckung: PC opal

Art der Steuerung: xFlex

Nennspannung: 220 - 240 V

Frequenz: 50 - 60 Hz

Spannungsart: AC/DC

Bemessungsleistung: 17,8 W

Schutzklasse: II

Überspannungsschutz: 10 kV

Lichtlenker: Abdeckung längsprismatisch

Lichtaustritt: direkt

Lichtverteilung: asymmetrisch

Ausstrahlungscharakteristik: schrägstrahlend

Lichtstrom einstellbar: in Stufen

Bemessungslichtstrom: 2180 lm

Einstellbarer Lichtstrom: 1500 - 2180 lm

Leuchteneffizienz: 122 lm/W

Leuchtmittel: LED-M

Inklusive Leuchtmittel: Ja

Farbwiedergabeindex Ra: ≥ 80

Farbtemperatur: 4000 K

Lichtfarbe: 840

Farborttoleranz (SDCM): < 3 SDCM

Photobiologische Sicherheit: RG1

Bemessungslebensdauer L80B50 (tq = 25 °C): 100.000 h

Bemessungslebensdauer L80B10 (tq = 25 °C): 100.000 h

Energieeffizienzklasse Leuchtmittel: D
