# Leistungsbeschreibung (GAEB DA XML 3.1, DA81)
Erstellt mit: Eigenentwicklung RIDI Leuchten GmbH, BMEcat2GAEB, 18.01.2026

## Leistungsverzeichnis

**001 - 6069111//425**
Deckenleuchte der SURVIVOR-Produktfamilie. Lichtlenkung durch Abdeckung längsprismatisch, Ausstrahlungscharakteristik symmetrisch, extrem breitstrahlend, Lichtaustritt direkt. Leuchtmittel LED-M eingebaut, Austausch durch Fachkraft möglich. Die Leuchte generiert einen Bemessungslichtstrom von 8320 lm in Lichtfarbe 840, Lichtstrom einstellbar: stufenlos. Die hohe LED-Lebensdauer ermöglicht einen langen Einsatz bei gleichbleibender Beleuchtungsgüte. Hohe Lichtqualität durch eine Farborttoleranz von < 3 SDCM.  Gehäuse aus Aluminium, verkehrsweiß, ähnlich RAL 9016, Schutzart IP65. Abdeckung aus PC opal. Decken- und Wandmontage ohne weiteres Zubehör. Eckmontage mit entsprechendem Zubehörsatz (siehe Zubehör). Kabeleinführung stirnseitig. Mit elektronischem Betriebsgerät DALI-2. Austausch durch Fachkraft möglich. Nennspannung 220 - 240 V AC/DC 50 - 60 Hz.

Artikelnummer: 6069111//425

Artikelbezeichnung: SURVIVOR160DAWS840S0850-US

Produktkategorie: Deckenleuchte

Einsatzbereich: Industrie|Verkehrswege

Leuchtenform: rechteckig

Verstellbarkeit: starr

Maß L: 1600 mm

Maß B: 240 mm

Maß H: 73 mm

Montageart: Anbau

Montageort: Decke

Anschlussart: Steckklemme

Art der Verdrahtung: Abschluss

Anzahl Pole: 4

Leiterquerschnitt: 0,5 - 2,5 mm²

Farbe: verkehrsweiß, ähnlich RAL 9016

Schutzart: IP65

Stoßfestigkeitsgrad: IK11+ 100 J

Glühdrahtprüfung: 650 °C

Zulässige Umgebungstemperatur: -20 - 25 °C

Werkstoff des Gehäuses: Aluminium

Oberflächenbehandlung des Gehäuses: pulverbeschichtet

Werkstoff der Abdeckung: PC opal

Art der Steuerung: DALI-2

Nennspannung: 220 - 240 V

Frequenz: 50 - 60 Hz

Spannungsart: AC/DC

Bemessungsleistung: 56,0 W

Schutzklasse: II

Überspannungsschutz: 10 kV

Lichtlenker: Abdeckung längsprismatisch

Lichtaustritt: direkt

Lichtverteilung: symmetrisch

Ausstrahlungscharakteristik: extrem breitstrahlend

UGR-Klasse: ≤ 25

Lichtstrom einstellbar: stufenlos

Bemessungslichtstrom: 8320 lm

Leuchteneffizienz: 149 lm/W

Leuchtmittel: LED-M

Inklusive Leuchtmittel: Ja

Farbwiedergabeindex Ra: ≥ 80

Farbtemperatur: 4000 K

Lichtfarbe: 840

Farborttoleranz (SDCM): < 3 SDCM

Photobiologische Sicherheit: RG1

Bemessungslebensdauer L80B50 (tq = 25 °C): 50.000 h

Energieeffizienzklasse Leuchtmittel: D
